# Equipos contra incendios para el suministro automa´tico en instalaciones contra incendios, ECC/ECU/ECUD de Elías

- Propiedad del archivo: CONSTRUNARIO
- Formato: FIEBDC-3/2012
- Programa: Construnario Versión 3.51
- Fecha de los precios: 18/10/2022
- Divisa: EUR

**ECCECU** u Equipos contra incendios para el suministro automa´tico en instalaciones contra incendios, ECC/ECU/ECUD de Elías
Equipos contra incendios para el suministro automa´tico en instalaciones contra incendios. Equipos compuestos de: Bomba centrífuga principal o de caudal, pueden montarse una o varias bombas, que deben suministrar la totalidad de caudal requerido por la instalacio´n. Motor ele´ctrico y/o die´sel. Bajo demanda colector de pruebas con caudalímetro, Bomba jockey o auxiliar, que tiene como misio´n mantener la instalacio´n presurizada. La composicio´n de nuestros equipos es la siguiente: Grupos segu´n norma UNE 23-500-90, UNEEN 12845-2004 Serie ECU: Compuesto por bomba jockey, y bomba de caudal, accionado por motor ele´ctrico. Serie ECUD: Compuesto por bomba jockey, y bomba de caudal, accionado por motor ele´ctrico y bomba de caudal, die´sel. Grupos segu´n norma CEPREVEN (RT2-ABA y RT1-ROC) Serie ECC: Compuesto por bomba jockey, bomba de caudal ele´ctrica . Serie ECCD: Compuesto por bomba jockey, y bomba de caudal, accionado por motor ele´ctrico y bomba de caudal, die´sel. Son equipos construidos con normativa R.T.2 ABA y RT1-ROC. Estos grupos montan cuadro ele´ctrico para las bombas independientemente los unos de los otros. Los grupos se suministran totalmente montados, sobre bancada, incluidos todos los accesorios, y cuadro ele´ctrico de acuerdo con las especificaciones de la normativa.
