# Batería estacionaria BAE SECURA PVS de Bornay. Bajo mantenimiento son usadas para almacenar energía en instalaciones de energías renovables

- Propiedad del archivo: CONSTRUNARIO
- Formato: FIEBDC-3/2012
- Programa: Construnario Versión 3.51
- Fecha de los precios: 18/10/2022
- Divisa: EUR

**BAESECURA** u Batería estacionaria BAE SECURA PVS de Bornay. Bajo mantenimiento son usadas para almacenar energía en instalaciones de energías renovables
Las baterías estacionarias BAE SECURA PVS con un bajo mantenimiento son usadas para almacenar energía en instalaciones de energías renovables de tamaño medio y grande. Debido al robusto diseño de las placas, estas baterías son una excelente elección para altos requerimientos de cilclaje y una larga vida útil.
