# Suelo laminado on tablas de madera clásica para lugares húmedos, modelo EPL075 de Egger

- Propiedad del archivo: CONSTRUNARIO
- Formato: FIEBDC-3/2012
- Programa: Construnario Versión 3.51
- Fecha de los precios: 18/10/2022
- Divisa: EUR

**EPL075** m2 Suelo laminado on tablas de madera clásica para lugares húmedos, modelo EPL075 de Egger
Resistentes al agua hasta 72 horas gracias a la estructura especial del producto con tablero soporte Aqua+ y al sistema de instalación de ajuste de forma CLIC it! Perfectos para cocinas, baños y pasillos, así como para uso comercial con mayores requisitos de limpieza fáciles de limpiar con un limpiador a vapor Colocación flexible gracias al sistema de instalación CLIC it! con y sin adhesivo
