# Tablero de fibra de madera permeable al vapor y resistente a la humedad, DHF de Egger

- Propiedad del archivo: CONSTRUNARIO
- Formato: FIEBDC-3/2012
- Programa: Construnario Versión 3.51
- Fecha de los precios: 18/10/2022
- Divisa: EUR

**EGGERDHF** m2 Tablero de fibra de madera permeable al vapor y resistente a la humedad, DHF de Egger
Forro de cubierta con estanqueidad certificada ante la lluvia EGGER DHF es un tablero de fibra de madera permeable al vapor y resistente a la humedad con certificación CE de conformidad con las normas EN 14964 y EN 13986. Su uso con fines de soporte de cargas está regulado por la DOP-506-02. En su fabricación se usa serrín y astillas procedentes de la producción de madera aserrada. Los tableros están encolados sin formaldehído y se encuentran disponibles con unos espesores de 15 y de 20 mm.
