# Bisagra acero al carbono, modelo 8500 de Brass Ocho. 150 x 80 x 3mm

- Propiedad del archivo: CONSTRUNARIO
- Formato: FIEBDC-3/2012
- Programa: Construnario Versión 3.51
- Fecha de los precios: 18/10/2022
- Divisa: EUR

**8500BRAS** u Bisagra acero al carbono, modelo 8500 de Brass Ocho. 150 x 80 x 3mm
Medidas: 150 x 80 x 3mm Antipalanca – ‘seguridad’ Sin rodamientos Con remate Canto redondo También disponible en Acero inoxidable
