# Válvula proporcional básica de 2/2 vías de efecto directo tipo 2861 de Bürkert

- Propiedad del archivo: CONSTRUNARIO
- Formato: FIEBDC-3/2012
- Programa: Construnario Versión 3.51
- Fecha de los precios: 19/10/2022
- Divisa: EUR

**TP2861** u Válvula proporcional básica de 2/2 vías de efecto directo tipo 2861 de Bürkert
La válvula proporcional Tipo 2861 es extremadamente compacta, está disponible con un diámetro nominal de hasta 2 mm y se basa en la variante estándar de alta calidad del Tipo 2871. Sirve como actuador en circuitos de regulación de proceso cerrados (presión, caudal, temperatura, etc.). Frente a la versión estándar, la válvula tiene un diseño interno fundamentalmente más sencillo, y se han simplificado el montaje y las pruebas de modo que se pueden fabricar tamaños de lote para aplicaciones de producción en serie en menos tiempo. Gran rango dinámico Rango de diámetros nominales DN 0,8 ... 2,0 mm Amplio intervalo de ajuste
