# Luminaria para espacios públicos modelo Prismashield Elite de Carandini. Alta resistencia al vandalismo

- Propiedad del archivo: CONSTRUNARIO
- Formato: FIEBDC-3/2012
- Programa: Construnario Versión 3.51
- Fecha de los precios: 19/10/2022
- Divisa: EUR

**Prismashield Elite** u Luminaria para espacios públicos modelo Prismashield Elite de Carandini. Alta resistencia al vandalismo
La luminaria Prismashield Elite ha sido diseñada para iluminar espacios públicos con una alta resistencia al vandalismo. Su altísima resistencia al impacto y su diseño compacto la hacen ideal para soluciones de pasos subterráneos.
