# Cemento portland, referencia CEM I 52,5 R de Heidelbergcement. Muy altas resistencias mecánicas iniciales y finales

- Propiedad del archivo: CONSTRUNARIO
- Formato: FIEBDC-3/2012
- Programa: Construnario Versión 3.51
- Fecha de los precios: 22/09/2023
- Divisa: EUR

**CEMI525R** kg Cemento portland, referencia CEM I 52,5 R de Heidelbergcement. Muy altas resistencias mecánicas iniciales y finales
CEM I 52,5 R es un cemento portland, de muy altas resistencias mecánicas iniciales y finales con endurecimiento rápido, según la norma UNE EN 197-1. CEM I 52,5 R se produce en las fábricas de Arrigorriaga y Añorga, y se suministra a granel Ventajas El rápido desarrollo de las resistencias iniciales de CEM I 52,5 R lo hacen especialmente apto para aquellos trabajos que requieran una rápida puesta en obra. CEM I 52,5 R permite un alto rendimiento en plantas de prefabricados al poder desmoldar las piezas a edades más tempranas. El rápido desarrollo de las resistencias de CEM I 52,5 R permite el hormigonado en condiciones climatológicas adversas (tiempo frío).
