# Cal hidráulica natural i.pro CALIX NHL 5 de Heidelbergcement

- Propiedad del archivo: CONSTRUNARIO
- Formato: FIEBDC-3/2012
- Programa: Construnario Versión 3.51
- Fecha de los precios: 22/09/2023
- Divisa: EUR

| Código | Ud | Descripción |
|---|---|---|
| CALIXNHL5 | kg | Cal hidráulica natural i.pro CALIX NHL 5 de Heidelbergcement |
