# Cable de cuadretes seco, serie 278 apantallado de Cablescom. Cubierta AL-PVC

- Propiedad del archivo: CONSTRUNARIO
- Formato: FIEBDC-3/2012
- Programa: Construnario Versión 3.51
- Fecha de los precios: 19/10/2022
- Divisa: EUR

**EA5504A** m Cable de cuadretes seco, serie 278 apantallado de Cablescom. Cubierta AL-PVC
Cables de telecomunicación de 8 a 224 pares (4 a 112 cuadretes). Conductor de cobre de 0.4 y 0.6 mm aislado con PE sólido. Cableado en cuadretes «estrella». Cubierta PVC con pantalla. Cables de telecomunicación destinados a las instalaciones interiores de abonado. Clasificado en la categoría C2 de reacción al fuego (no propagador de la llama).
