# Cables de pares o ternas individualmente apantallados de Cablescom. Cubierta AL-PE-CS-PVC

- Propiedad del archivo: CONSTRUNARIO
- Formato: FIEBDC-3/2012
- Programa: Construnario Versión 3.51
- Fecha de los precios: 19/10/2022
- Divisa: EUR

**EB115B6** m Cables de pares o ternas individualmente apantallados de Cablescom. Cubierta AL-PE-CS-PVC
Utilizados para la transmisión de señales analógicas y digitales en sistemas de instrumentación y control. Permitidos para uso en las zonas 1 y 2 del grupo II, zonas clasificadas (según IEC 60079-14); no se admiten para conexión directa a una fuente de baja impedancia (es decir, suministro de electricidad de la red pública). Elementos individualmente blindados para mejorar la protección EM entre pares/ternas. Recomendados para instalación en exteriores, en bastidores, bandejas, en conductos, en lugares secos y húmedos, para ser enterrados.
