# Piedra natural cortada de Piedras de Galicia. Robleda rústica

- Propiedad del archivo: CONSTRUNARIO
- Formato: FIEBDC-3/2012
- Programa: Construnario Versión 3.51
- Fecha de los precios: 20/10/2022
- Divisa: EUR

**PNCRR** m Piedra natural cortada de Piedras de Galicia. Robleda rústica
Los materiales cortados son fruto de un largo proceso de elaboración. Partiendo de una piedra irregular, trabajamos y cortamos la piedra para obtener un producto que, siendo natural, resulta de más fácil colocación, pues no deja de ser una baldosa en piedra natural. Por sus características y por tratarse de materiales nobles son utilizados tanto para interiores como para exteriores, aplacados y solados. El fin lo marca nuestra imaginación. Por su textura natural resultan muy adecuados para suelos antideslizantes, especialmente para aceras de piedra donde hay agua y el deslizamiento es mayor. También muy propicias para rampas de garaje de piedra natural, pues nuestro coche nunca perderá tracción. Por su polivalencia igual sirven para una playa de piscina que para muros de jardín, fachadas de piedra o revestimientos interiores, el límite lo pones tú.
