# Piedra natural en paneles premontados de Piedras de Galicia. Serie lineal. Dorado

- Propiedad del archivo: CONSTRUNARIO
- Formato: FIEBDC-3/2012
- Programa: Construnario Versión 3.51
- Fecha de los precios: 20/10/2022
- Divisa: EUR

**PNPPML** m2 Piedra natural en paneles premontados de Piedras de Galicia. Serie lineal. Dorado
Concebida para decorar. Material con espesor reducido especialmente diseñado para aplicaciones interiores. Una serie pensada para utilizar piedra natural en aquellos lugares que nunca hubiésemos imaginado. Una rica gama cromática junto a un formato excepcionalmente sencillo hacen de esta serie un producto que no puede faltar en ningún proyecto excepcional. Aportando toda su esencia natural, dando un toque de distinción con un material noble y creando un ambiente exótico.
