# Cubeta semicircular, referencia 012950 de OTM. Ĝ80. Cobre

- Propiedad del archivo: CONSTRUNARIO
- Formato: FIEBDC-3/2012
- Programa: Construnario Versión 3.51
- Fecha de los precios: 10/11/2022
- Divisa: EUR

**01295OTM** u Cubeta semicircular, referencia 012950 de OTM. Ĝ80. Cobre
Las cubetas semicirculares son recipientes que recogen el agua de uno o varios canalones y la conducen hacia la bajante. En ocasiones se colocan en la salida de un canalón interior hacia la fachada haciendo la unión con el tubo. Como su nombre indica, es de forma semicircular.
