# Limahoya para teja plana 90º, referencia 01420 de OTM. 250×0,5(20+105+105+20)*. Cobre

- Propiedad del archivo: CONSTRUNARIO
- Formato: FIEBDC-3/2012
- Programa: Construnario Versión 3.51
- Fecha de los precios: 10/11/2022
- Divisa: EUR

**01420OTM** u Limahoya para teja plana 90º, referencia 01420 de OTM. 250×0,5(20+105+105+20)*. Cobre
La limahoya para teja curva 90º es un perfil plegado a escuadra que se utiliza en uniones de cubierta de teja curva con chimeneas, paredes o paramentos a 90º, canalizando el agua al resto del tejado o al canalón. *Espesor: 0,6 en Acero; 0,65 en Zn; 0,8 en Aluminio
