# Canalón modelo Cornisa de Canalum. Medidas: 300 mm (mod. A-125) y en 380 mm (mod. A-150)

- Propiedad del archivo: CONSTRUNARIO
- Formato: FIEBDC-3/2012
- Programa: Construnario Versión 3.51
- Fecha de los precios: 20/10/2022
- Divisa: EUR

**CORNISA** m Canalón modelo Cornisa de Canalum. Medidas: 300 mm (mod. A-125) y en 380 mm (mod. A-150).
Nuestro canalón modelo Cornisa gracias a la calidad de sus materiales, la variedad de colores y a sus fijaciones ocultas, se adapta a cualquier tipo de construcción integrándose con elegancia como un elemento más que aporta una armonía estética al conjunto de la construcción. Su gran variedad en la gama de colores hace de este canalón un elemento perfecto capaz de integrarse en cualquier tipo de construcción. Este canalón está fabricado en dos medidas diferentes, en 300 mm (mod. A-125) y en 380 mm (mod. A-150). El canalón Cornisa A-125 es idóneo para cubiertas de pizarra y para recoger el agua de tejas que vuelen poco sobre el alero y su fabricación es en aluminio lacado. El canalón Cornisa A-150 se puede instalar en todo tipo de cubiertas de teja cerámica. Fabricado en aluminio lacado. En ambos modelos se pueden colocar indistintamente los dos tamaños de bajante.
