# Canalón modelo Tiburón de Canalum. Forma de cornisa

- Propiedad del archivo: CONSTRUNARIO
- Formato: FIEBDC-3/2012
- Programa: Construnario Versión 3.51
- Fecha de los precios: 20/10/2022
- Divisa: EUR

**TIBURÓN** m Canalón modelo Tiburón de Canalum. Forma de cornisa
Un canalón con forma de cornisa pensado para cualquier tipo de construcción, para cubiertas de teja cerámica o pizarra. Este canalón se fabrica a la medida de los aleros para garantizar su estanqueidad y realzando la estética de estos sin perder capacidad de recogida. Es un canalón ideal para el sector de la construcción debido a su insuperable relación calidad-precio, aunando todas las ventajas de las dos medidas de los canalones modelo Cornisa.
