# Molinete giratorio de gran altura, referencia TR-8216A de Omesa. Fiabilidad en el control de paso de personas

- Propiedad del archivo: CONSTRUNARIO
- Formato: FIEBDC-3/2012
- Programa: Construnario Versión 3.51
- Fecha de los precios: 10/11/2022
- Divisa: EUR

**TR8216A** u Molinete giratorio de gran altura, referencia TR-8216A de Omesa. Fiabilidad en el control de paso de personas
Molinete giratorio del gran altura y fiabilidad para la canalización y control de pasos de personas. Se diferencia de los demás modelos de torniquetes por sus medidas exteriores y su sistema de control de paso mediante aspas giratorias de control. Estructura en tubo rectangular y redondo de acero inoxidable AISI-304 o en AISI-316 de 1,5 mm de espesor y acabado satinado. Aspa o brazo giratorio de 3 ó 4 hojas compuestas por paneles rectangulares de tubo con los cantos curvados. Pulido
