# Torniquete trípode, referencia TR-8208-D de Omesa

- Propiedad del archivo: CONSTRUNARIO
- Formato: FIEBDC-3/2012
- Programa: Construnario Versión 3.51
- Fecha de los precios: 10/11/2022
- Divisa: EUR

**TR8208** u Torniquete trípode, referencia TR-8208-D de Omesa
Modelo con mueble compacto de reducidas dimensiones. Dispone de espacios interiores para la colocación de lectores de tarjeta ya sean de proximidad, deslizamiento e inserción siempre y cuando sus dimensiones permitan su instalación en el mueble. Brazos trípode giratorios para control de paso de diseño ergonómico. Versiones: • Mecánico o eléctrico. • Giro en una o ambas direcciones, por uno o dos pasillos. • Brazos pulido brillante en dos versiones una fija y la otra de abatimiento eléctrico de emergencia. • Carrocería en plancha de acero inoxidable AISI-304 (interior) o en AISI-316 (exterior).
