# Revestimiento mural textil, serie Galiano de Vescom. Estampado sedoso multicolor

- Propiedad del archivo: CONSTRUNARIO
- Formato: FIEBDC-3/2012
- Programa: Construnario Versión 3.51
- Fecha de los precios: 25/10/2022
- Divisa: EUR

**201203** m2 Revestimiento mural textil, serie Galiano de Vescom. Estampado sedoso multicolor
colección wallcovering 04 textile descripción estampado sedoso multicolor composición 70% pulpa de madera / 30% poliéster ancho ± 134 cm, ± 53 inches peso ± 160 gr/m², ± 7 oz/yd¹ combustión retardada EN 13501, B s2 d0 ASTM E84, A
