# Velvetón para tapicería de mohair liso con superficie de pelo nivelada, serie Ariana de Vescom

- Propiedad del archivo: CONSTRUNARIO
- Formato: FIEBDC-3/2012
- Programa: Construnario Versión 3.51
- Fecha de los precios: 25/10/2022
- Divisa: EUR

**ARIANA** m2 Velvetón para tapicería de mohair liso con superficie de pelo nivelada, serie Ariana de Vescom
binder upholstery 02 descripción velvetón para tapicería de mohair liso con superficie de pelo nivelada composición 100% mohair (base: algodón) ancho ± 140 cm, ± 55 inches peso ± 765 gr/m¹, ± 25 oz/yd¹ combustión retardada EN 1021/1–2 BS 5852, crib 5 NF P 92 / 503 – 507, M2 with FR finish DIN 4102, B2 UNI 9175, classe 1 IM Cal TB 117 NFPA 260, class 1 IMO 2010 FTP part 8 resistencia al desgaste ISO 12947–2 90.000 rubs martindale ASTM D4157 100.000 double rubs wyzenbeek pilling ISO 12945–2 4 – 5 (escala 1–5) ASTM D3511 5 (escala 1–5) resistencia al frotamiento ISO 105–X12 mojado 4 – 5 / seco 4 – 5 (escala 1–5) AATCC 8 mojado 5 / seco 5 (escala 1–5) insensibilidad a la luz ISO 105–B02 5 (escala 1–8) AATCC 16.3: 40 hours 3.5 (escala 1–5) resistencia al deslizamiento de costuras ISO 13936 – 2 lizo 2 mm / trama 2.5 mm ASTM D4034 lizo 79 lbs / trama 79 lbs resistencia a la tensión ASTM D5034 warp 75 lbs / weft 145 lbs información adicional cradle to cradle bronze certified
