# Telas para cortinas acústicas, lisas, semitransparentes serie Capri de Vescom

- Propiedad del archivo: CONSTRUNARIO
- Formato: FIEBDC-3/2012
- Programa: Construnario Versión 3.51
- Fecha de los precios: 25/10/2022
- Divisa: EUR

**CAPRI** m2 Telas para cortinas acústicas, lisas, semitransparentes serie Capri de Vescom
binder curtain 03 sheer/transparent descripción telas para cortinas acústicas, lisas, semitransparentes composición 100% poliéster ignífugo ancho ± 306 cm, ± 120 inches peso ± 303 gr/m¹, ± 10 oz/yd¹ absorción del ruido ISO 354 alphaw 0.65 (pleated) ASTM C423 nrc 0.70 confort visual & térmico EN 410/EN 14501 combustión retardada EN 13773, class 1 BS 5867 – 2, type C NF P 92 / 503 – 507, M1 DIN 4102, B1 UNI VF 8456 – 8457, classe 1 NFPA 701 CAN ULC S109 resistencia al frotamiento ISO 105 X12 mojado 4-5 / seco 4-5 (escala 1-5) AATCC 8 mojado 5 / seco 5 (escala 1-5) insensibilidad a la luz ISO 105 B02 6 (escala 1-8) AATCC 16.3: 60 hours 4-5 (escala 1-5)
