# Mortero de revestimiento, disen~ado para la decoracio´n e impermeabilizacio´n Revocowin de Winkler

- Propiedad del archivo: CONSTRUNARIO
- Formato: FIEBDC-3/2012
- Programa: Construnario Versión 3.51
- Fecha de los precios: 25/10/2022
- Divisa: EUR

**CRCSREVOC** kg Mortero de revestimiento, disen~ado para la decoracio´n e impermeabilizacio´n Revocowin de Winkler
Mortero de revestimiento, disen~ado para la decoracio´n e impermeabilizacio´n, en capa fina, de fachadas, tanto en obra nueva, como en rehabilitacio´n de antiguos edificios. Acabados: liso fino y fratasado. Proyectable con ma´quina. Impermeable frente al agua de lluvia, pero permeable al vapor de agua. Resistente al envejecimiento.
