# Adhesivo bicomponente de resina epoxidica Stucco Epoxi de Winkler. Colocación y rejuntado de cerámicas

- Propiedad del archivo: CONSTRUNARIO
- Formato: FIEBDC-3/2012
- Programa: Construnario Versión 3.51
- Fecha de los precios: 25/10/2022
- Divisa: EUR

**STUCCOEPOXI** l Adhesivo bicomponente de resina epoxidica Stucco Epoxi de Winkler. Colocación y rejuntado de cerámicas
Adhesivo bicomponente de resina epoxidica, formado por una resina y un endurecedor. Resistente a ataques qui´micos y bacteriolo´gicos. Colocacio´n y rejuntado con el mismo producto. Apto para juntas estancas y sin retraccio´n. Excelente adherencia sobre cualquier tipo de soporte no deformable. Transitable a las 12 horas, pudiendo soportar cargas meca´nicas a las 24 horas. Tiene amplias posibilidades de empleo, ya que se puede utilizar, tanto para la colocacio´n, como para el rejuntado de todo tipo de cera´micas, piedras naturales o reconstituidas, etc.
