# Solución acústica para pared, Solo™ Baffle Wall de Ecophon. Para crear diseños con diferentes tamaños y colores. Medidas: 1200x200x40

- Propiedad del archivo: CONSTRUNARIO
- Formato: FIEBDC-3/2012
- Programa: Construnario Versión 3.51
- Fecha de los precios: 08/03/2024
- Divisa: EUR

**SOLO_BAFFWAL** m2 Solución acústica para pared, Solo™ Baffle Wall de Ecophon. Para crear diseños con diferentes tamaños y colores. Medidas: 1200x200x40
Ecophon Solo™ Baffle Wall son soluciones acústicas para pared. Solo Baffle Wall es adecuado para edificios donde se quiere expresar diseño y crear patrones con diferentes tamaños y colores. Con el accesorio Connect Baffle fijación pared, el panel se instala muy fácilmente. El sistema consta de paneles Ecophon Solo™ Baffle/anchor y Connect™ Baffle fijación pared con un peso aproximado de 1-2 kg/m. Los paneles se fabrican con lana de vidrio de alta densidad y un revestimiento Akutex™ FT en ambas caras. Los cantos son rectos y pintados. Ecophon Solo™ Baffle Wall es fácilmente desmontable. • Cualidades acústicas superiores • Canto recto y pintado • Añade interesantes contornos y profundidad a cualquier espacio
