# Panel para techos modulares de retícula oculta, sistema Focus™ Ds de Ecophon. Medidas: 2400x600x20 mm

- Propiedad del archivo: CONSTRUNARIO
- Formato: FIEBDC-3/2012
- Programa: Construnario Versión 3.51
- Fecha de los precios: 08/03/2024
- Divisa: EUR

**FOCUSDS_2460** m Panel para techos modulares de retícula oculta, sistema Focus™ Ds de Ecophon. Medidas: 2400x600x20 mm
Ecophon Focus™ Ds es un techo de retícula oculta, con cantos simétricos biselados que generan una apariencia uniforme. Mayor facilidad de montaje y de integración de luminarias e instalaciones. Para aplicaciones donde se requiera un techo suspendido de perfilería oculta, y al mismo tiempo, que permita desmontar fácilmente cada placa. • Absorción clase A • Cantos pintados • Fácil montaje
