# Panel para techos modulares, sistema Focus™ F de Ecophon. Para techos suspendidos desmontables de carácter especial. Medidas: 600x600x40 mm

- Propiedad del archivo: CONSTRUNARIO
- Formato: FIEBDC-3/2012
- Programa: Construnario Versión 3.51
- Fecha de los precios: 08/03/2024
- Divisa: EUR

**FOCUSF_1260** m Panel para techos modulares, sistema Focus™ F de Ecophon. Para techos suspendidos desmontables de carácter especial. Medidas: 600x600x40 mm
Ecophon Focus™ F se instala directamente sobre un techo existente de yeso, entarimado, listones u hormigón, logrando un techo de apariencia lisa. Para aplicaciones que requieran un techo fijado mecánicamente al elemento portante. • Absorción clase C • Cantos reforzados y pintados • Solución de fijación directa atornillada, logrando una apariencia lisa
