# Paneles para techos suspendidos fonoabsorbentes, sistema Focus™ Flexiform A de Ecophon. Para crear superficies con curvaturas especiales, Medidas: 1200x600x30 mm

- Propiedad del archivo: CONSTRUNARIO
- Formato: FIEBDC-3/2012
- Programa: Construnario Versión 3.51
- Fecha de los precios: 08/03/2024
- Divisa: EUR

**FOCUSFLEA_1260** m Paneles para techos suspendidos fonoabsorbentes, sistema Focus™ Flexiform A de Ecophon. Para crear superficies con curvaturas especiales, Medidas: 1200x600x30 mm
Los paneles Ecophon Focus™ Flexiform A se entregan planos y se les da forma cóncava o convexa en el lugar de instalación, utilizando perfiles especiales. Ideales para crear superficies con curvaturas especiales, o cuando no es posible acomodar las medidas de la instalación que hay sobre el techo suspendido. • Absorción clase A • Cantos sin tratar • Paneles flexibles a los que se les da forma in situ
