# Sistema de techos modulares, Master™ Ds de Ecophon. Aplicaciones donde se requiera un techo suspendido de perfilería oculta. Medidas: 600x600x40

- Propiedad del archivo: CONSTRUNARIO
- Formato: FIEBDC-3/2012
- Programa: Construnario Versión 3.51
- Fecha de los precios: 08/03/2024
- Divisa: EUR

**MASTERDS_6060** m Sistema de techos modulares, Master™ Ds de Ecophon. Aplicaciones donde se requiera un techo suspendido de perfilería oculta. Medidas: 600x600x40
Ecophon Master™ Ds es un techo de retícula oculta, con cantos simétricos biselados que generan una apariencia uniforme. Mayor facilidad de montaje y de integración de luminarias e instalaciones. Para aplicaciones donde se requiera un techo suspendido de perfilería oculta, y al mismo tiempo, que permita desmontar fácilmente cada placa. • Absorción clase A • Cantos pintados • Fácil montaje con discreto surco
