# Sistema de techos modulares, Master™ Eg de Ecophon. Para espacios con exigencias acústicas son muy estrictas. Medidas: 600x600x40

- Propiedad del archivo: CONSTRUNARIO
- Formato: FIEBDC-3/2012
- Programa: Construnario Versión 3.51
- Fecha de los precios: 08/03/2024
- Divisa: EUR

**MASTEREG_6060** m Sistema de techos modulares, Master™ Eg de Ecophon. Para espacios con exigencias acústicas son muy estrictas. Medidas: 600x600x40
Ecophon Master™ Eg es un sistema de techo único que deja oculto los cantos de apoyo de los paneles, creando una distintiva apariencia de techo flotante. Crea un diseño único con paneles de distinto formato. Sus cuatro cantos de apoyo, facilita la instalación y el desmontaje de los paneles. Adecuado para oficinas de planta abierta y otras tipologías, donde las exigencias acústicas son muy estrictas. Sistema pendiente de patente. • Absorción clase A • Cantos pintados en blanco y negro • Diseño de canto único con apariencia de techo flotante
