# Sistema de techos modulares, Master™ Rigid Dp de Ecophon. Para casos donde se requiera un sistema asegurable y resistente a impacto. Medidas: 1200x600x20

- Propiedad del archivo: CONSTRUNARIO
- Formato: FIEBDC-3/2012
- Programa: Construnario Versión 3.51
- Fecha de los precios: 08/03/2024
- Divisa: EUR

**MASTERRDP_1260** m Sistema de techos modulares, Master™ Rigid Dp de Ecophon. Para casos donde se requiera un sistema asegurable y resistente a impacto. Medidas: 1200x600x20
Ecophon Master™ Rigid Dp presenta un sistema de retícula semioculto y patentado, para casos donde se requiera un sistema asegurable y resistente a impacto. El acabado está reforzado. Ideal para aulas u otros espacios donde se requiera una buena acústica, inteligibilidad del habla y la registrabilidad del sistema. • Absorción clase A • Cantos pintados • Sistema resistente a impacto de placas desmontables
