# Sistema de techos modulares, Hygiene Clinic™ E de Ecophon. Adecuados para zonas secas. Medidas: 600x600x15

- Propiedad del archivo: CONSTRUNARIO
- Formato: FIEBDC-3/2012
- Programa: Construnario Versión 3.51
- Fecha de los precios: 08/03/2024
- Divisa: EUR

**HYGICLIE_6060** m Sistema de techos modulares, Hygiene Clinic™ E de Ecophon. Adecuados para zonas secas. Medidas: 600x600x15
Ecophon Hygiene Clinic™ E cuenta con una retícula visible empotrada y un diseño de borde en forma de teja, adecuados para zonas secas. Los absorbentes tienen bajos niveles de emisión, lo cual garantiza una gran calidad del aire en interiores. Son resistentes al crecimiento de moho y bacterias, y soportan una limpieza de VHP. • Absorción clase A • Revestimiento Akutex™ T y cantos pintados • Para zonas secas, limpieza con paños secos y húmedos
