# Sistema de techos modulares, Hygiene Meditec A de Ecophon. Para zonas secas donde se requiere desinfectar/limpiar con regularidad. Medidas: 1200x600x15

- Propiedad del archivo: CONSTRUNARIO
- Formato: FIEBDC-3/2012
- Programa: Construnario Versión 3.51
- Fecha de los precios: 08/03/2024
- Divisa: EUR

**HYGIMEDA_1260** m Sistema de techos modulares, Hygiene Meditec A de Ecophon. Para zonas secas donde se requiere desinfectar/limpiar con regularidad. Medidas: 1200x600x15
Ecophon Hygiene Meditec™ A cuenta con una retícula vista, adecuada para zonas secas donde se requiere desinfectar y/o limpiar con regularidad. La superficie es resistente al crecimiento de moho y bacterias y a los detergentes y desinfectantes más habituales. Los absorbentes tienen bajos niveles de emisión, lo cual garantiza una gran calidad del aire en interiores. • Absorción clase A • Revestimiento Akutex™ TH y bordes tratados • Para zonas secas con desinfección regular
