# Sistema de techos modulares, Hygiene Advance™ A de Ecophon. Para las condiciones más exigentess. Medidas: 1200x600x40

- Propiedad del archivo: CONSTRUNARIO
- Formato: FIEBDC-3/2012
- Programa: Construnario Versión 3.51
- Fecha de los precios: 08/03/2024
- Divisa: EUR

**HYGIADA_1240** m Sistema de techos modulares, Hygiene Advance™ A de Ecophon. Para las condiciones más exigentess. Medidas: 1200x600x40
Ecophon Hygiene Advance™ A es un techo fonoabsorbente de retícula vista que soporta un grado avanzado de limpieza y desinfección diarias con fuertes productos químicos. Adecuado para las condiciones más exigentes. Disponible con retículas de corrosión clase C3 para zonas húmedas y retículas C4 para zonas constantemente húmedas. • Disponible en absorción clase A • Totalmente encapsulado en película impermeable Advance™ • Para zonas de humedad y un grado avanzado de limpieza diaria con fuertes productos químicos
