# Paneles para techos suspendidos, Super G™ B de Ecophon. Aplicaciones que requieran un sistema de la menor profundidad posible. Medidas: 600x600x40

- Propiedad del archivo: CONSTRUNARIO
- Formato: FIEBDC-3/2012
- Programa: Construnario Versión 3.51
- Fecha de los precios: 08/03/2024
- Divisa: EUR

**SUPERGB_6060** m Paneles para techos suspendidos, Super G™ B de Ecophon. Aplicaciones que requieran un sistema de la menor profundidad posible. Medidas: 600x600x40
Los paneles Ecophon Super G™ B van adheridos a hueso directamente al elemento portante. El canto biselado crea una estrecha ranura entre cada panel, lo cual produce un efecto uniforme. Para aplicaciones que requieran un sistema de la menor profundidad posible y riesgo de fuerte impacto mecánico. • Absorción clase A • Cantos pintados • Clasificados como 1A a impacto mecánico
