# Placas para falso techo, Combison™ Barrier de Ecophon, Para usarse junto con otro sistema Ecophon, para un buen rendimiento acústico. Medidas: 1200x600x40

- Propiedad del archivo: CONSTRUNARIO
- Formato: FIEBDC-3/2012
- Programa: Construnario Versión 3.51
- Fecha de los precios: 08/03/2024
- Divisa: EUR

**COMBISBARR_1260** m Placas para falso techo, Combison™ Barrier de Ecophon, Para usarse junto con otro sistema Ecophon, para un buen rendimiento acústico. Medidas: 1200x600x40
Ecophon Combison™ Barrier es un panel acústico que se coloca verticalmente en la cámara de aire sobre la partición. Se crea asi una barrera fónica que mejora a atenuación de la transmisión de sonido entre habitaciones. Combison Barrier debe ser usado junto a otro sistema Ecophon, para un buen rendimiento acústico. • Mejora el aislamiento acústico entre estancias • Cantos sin tratar y frente revestido de papel de aluminio • Cada panel es fácilmente desmontable
