# Paneles acústico, Akusto™ Wall C de Ecophon. Absorción clase A. Medidas: 2700x600x40

- Propiedad del archivo: CONSTRUNARIO
- Formato: FIEBDC-3/2012
- Programa: Construnario Versión 3.51
- Fecha de los precios: 08/03/2024
- Divisa: EUR

**AKUWALLC_2760** m Paneles acústico, Akusto™ Wall C de Ecophon. Absorción clase A. Medidas: 2700x600x40
Ecophon Akusto™ Wall C tiene una retícula oculta y un borde biselado, creando así una estrecha ranura entre cada panel. Disponible en diversas opciones de superficie. La combinación de este absorbente de pared con un techo fonoabsorbente garantiza excelentes propiedades acústicas en la estancia. • Absorción clase A • Bordes pintados, superficie frontal cubriendo parcialmente los bordes largos • Elegante solución de panel de pared que emplea varios paneles consecutivos
