# Unidad en suspensión, Solo™ Circle de Ecophon. Indicada donde se deba respetar el tamaño de la estancia. Medidas: Ø800x40

- Propiedad del archivo: CONSTRUNARIO
- Formato: FIEBDC-3/2012
- Programa: Construnario Versión 3.51
- Fecha de los precios: 08/03/2024
- Divisa: EUR

**CIR_8040** m Unidad en suspensión, Solo™ Circle de Ecophon. Indicada donde se deba respetar el tamaño de la estancia. Medidas: Ø800x40
Solo Circle es una unidad en suspensión que ofrece posibilidades de diseño de alto nivel. Tres sistemas distintos de suspensión permiten crear diversos ángulos y capas. Muy indicada allí donde se deba respetar el tamaño de la estancia o no sea posible instalar un techo de pared a pared. • Cualidades acústicas superiores • Borde recto pintado • Posibilidades de diseño con colores y sistemas de suspensión
