# Unidad en suspensión, Solo™ Circle XL de Ecophon. Indicada donde no sea posible instalar un techo de pared a pared. Medidas: Ø1600x40

- Propiedad del archivo: CONSTRUNARIO
- Formato: FIEBDC-3/2012
- Programa: Construnario Versión 3.51
- Fecha de los precios: 08/03/2024
- Divisa: EUR

**SOLO_CIRXL** m Unidad en suspensión, Solo™ Circle XL de Ecophon. Indicada donde no sea posible instalar un techo de pared a pared. Medidas: Ø1600x40
Solo Circle XL es una unidad en suspensión de gran tamaño con dos semicírculos, lo cual ofrece una gran variedad de posibilidades de diseño. Para aplicaciones donde no sea posible instalar un techo de pared a pared. • Cualidades acústicas superiores • Borde recto pintado • Posibilidades de diseño con colores
