# Instalación vertical de planchas no enmarcadas, Solo™ Baffle Wave de Ecophon. Planchas onduladas. Medidas: 1800x300x40

- Propiedad del archivo: CONSTRUNARIO
- Formato: FIEBDC-3/2012
- Programa: Construnario Versión 3.51
- Fecha de los precios: 08/03/2024
- Divisa: EUR

**BAFLWA_1830** m Instalación vertical de planchas no enmarcadas, Solo™ Baffle Wave de Ecophon. Planchas onduladas. Medidas: 1800x300x40
Solo Baffle Wave es una instalación vertical de planchas no enmarcadas. Sus planchas onduladas dan a la estancia un estilo especial, y permiten crear diseños a través de formas y colores. Las planchas se utilizan principalmente cuando la luz natural penetra a través de un tragaluz. • Cualidades acústicas superiores • Diseño ondulado con borde recto pintado • Añade una perspectiva distinta y líneas bien definidas
