# Lavabo-encimera doble, referencia 4104 8L 01 de la serie Venticello de Villeroy. angular, 800x500 mm. Con rebosadero, blanco

- Propiedad del archivo: CONSTRUNARIO
- Formato: FIEBDC-3/2012
- Programa: Construnario Versión 3.51
- Fecha de los precios: 02/11/2022
- Divisa: EUR

**41048L01** u Lavabo-encimera doble, referencia 4104 8L 01 de la serie Venticello de Villeroy. angular, 800x500 mm. Con rebosadero, blanco
Precio: 752.00
- Medidas: 800 x 500 mm - Angular - Adecuado para grifería de 3 agujeros, agujero para grifo central perforado - Con rebosadero - Fijación de pared - Color: Blanco Código EAN: 4051202268367
