# Lavabo-encimera doble, referencia 4104 8L RW de la serie Venticello de Villeroy. angular, 800x500 mm. Con rebosadero, mate

- Propiedad del archivo: CONSTRUNARIO
- Formato: FIEBDC-3/2012
- Programa: Construnario Versión 3.51
- Fecha de los precios: 02/11/2022
- Divisa: EUR

**41048LRW** u Lavabo-encimera doble, referencia 4104 8L RW de la serie Venticello de Villeroy. angular, 800x500 mm. Con rebosadero, mate
Precio: 1005.00
Lavabos con bordes finos y prácticas superficies de apoyo Lavabo-encimera para más espacio de almacenamiento en el cuarto de baño CeramicPlus para una limpieza rápida e higiénica Diseño mate muy de moda con elevada resistencia disponible en color Stone White Cerámica sanitaria de larga vida útil y fácil de limpiar EasyAccess opcional: cierre antiolores extraíble Opcionalmente, con válvula Push-to-Open: llenado sencillo de agua con solo pulsar un botón
