# Lavabo sobre encimera semiencastrado, referencia 4113 55 RW de la serie Venticello de Villeroy. 550x360 mm. Mate

- Propiedad del archivo: CONSTRUNARIO
- Formato: FIEBDC-3/2012
- Programa: Construnario Versión 3.51
- Fecha de los precios: 02/11/2022
- Divisa: EUR

**411355RW** u Lavabo sobre encimera semiencastrado, referencia 4113 55 RW de la serie Venticello de Villeroy. 550x360 mm. Mate
Precio: 626.00
Lavabos con bordes finos y prácticas superficies de apoyo Los lavabos sobre encimera le confieren un toque personal al cuarto de baño Diseño mate muy de moda con elevada resistencia disponible en color Stone White Cerámica sanitaria de larga vida útil y fácil de limpiar EasyAccess opcional: cierre antiolores extraíble Opcionalmente, con válvula Push-to-Open: llenado sencillo de agua con solo pulsar un botón
