# Lavabo, referencia 4124 60 01 de la serie Venticello de Villeroy. 650x500 mm. Blanco

- Propiedad del archivo: CONSTRUNARIO
- Formato: FIEBDC-3/2012
- Programa: Construnario Versión 3.51
- Fecha de los precios: 02/11/2022
- Divisa: EUR

**41246001** u Lavabo, referencia 4124 60 01 de la serie Venticello de Villeroy. 650x500 mm. Blanco
Precio: 287.00
Lavabos con bordes finos y prácticas superficies de apoyo Lavabos de pared: los clásicos de las encimeras cerámicas para el baño Diseño mate muy de moda con elevada resistencia disponible en color Stone White Cerámica sanitaria de larga vida útil y fácil de limpiar EasyAccess opcional: cierre antiolores extraíble Opcionalmente, con válvula Push-to-Open: llenado sencillo de agua con solo pulsar un botón Código EAN: 4051202268107
