# Lavabo-encimera doble, referencia 4124 65 01 de la serie Venticello de Villeroy. 650x500 mm, grifería de 3 agujeros. Blanco

- Propiedad del archivo: CONSTRUNARIO
- Formato: FIEBDC-3/2012
- Programa: Construnario Versión 3.51
- Fecha de los precios: 02/11/2022
- Divisa: EUR

**41246501** u Lavabo-encimera doble, referencia 4124 65 01 de la serie Venticello de Villeroy. 650x500 mm, grifería de 3 agujeros. Blanco
Precio: 345.00
- Lavabo-encimera doble. - Anchura: 650 mm. - Profundidad: 500 mm. - Peso: 18,75 kg. - Porcelana sanitaria. - Disponible también en CeramicPlus. - Fijación de pared. - Toallero: montaje lateral. - Adecuado para grifería de 3 agujeros, agujero para grifo central perforado. - Con rebosadero. Código EAN: 4051202320140
