# Lavabo sobre encimera, referencia 4127 60 01 de la serie Architectura de Villeroy. 600x400mm, con rebosadero, blanco

- Propiedad del archivo: CONSTRUNARIO
- Formato: FIEBDC-3/2012
- Programa: Construnario Versión 3.51
- Fecha de los precios: 02/11/2022
- Divisa: EUR

**41276001** u Lavabo sobre encimera, referencia 4127 60 01 de la serie Architectura de Villeroy. 600x400mm, con rebosadero, blanco
Precio: 334.00
600 x 400 mm para grifería mural o grifería con cuerpo más alto, sin bancada de grifería
