# Lavabo encimera, referencia 4134 R1 01 de la serie Venticello de Villeroy. 1000x500 mm. Blanco

- Propiedad del archivo: CONSTRUNARIO
- Formato: FIEBDC-3/2012
- Programa: Construnario Versión 3.51
- Fecha de los precios: 02/11/2022
- Divisa: EUR

**4134R101** u Lavabo encimera, referencia 4134 R1 01 de la serie Venticello de Villeroy. 1000x500 mm. Blanco
Precio: 938.00
Lavabos con bordes finos y prácticas superficies de apoyo Lavabo-encimera para más espacio de almacenamiento en el cuarto de baño Diseño mate muy de moda con elevada resistencia disponible en color Stone White Cerámica sanitaria de larga vida útil y fácil de limpiar EasyAccess opcional: cierre antiolores extraíble Opcionalmente, con válvula Push-to-Open: llenado sencillo de agua con solo pulsar un botón Código EAN: 4051202305383
