# Lavabo encimera, referencia 4156 80 RW de la serie Avento de Villeroy. 800 x 470 mm, para monomando, con rebosadero, mate

- Propiedad del archivo: CONSTRUNARIO
- Formato: FIEBDC-3/2012
- Programa: Construnario Versión 3.51
- Fecha de los precios: 02/11/2022
- Divisa: EUR

**415680RW** u Lavabo encimera, referencia 4156 80 RW de la serie Avento de Villeroy. 800 x 470 mm, para monomando, con rebosadero, mate
Precio: 838.00
- Lavabo encimera. - Medidas: 800 x 470 mm. - Color: blanco. - Peso: 20,5 kg. - Disponible también en CeramicPlus. - Adecuado para grifería de 3 agujeros, agujero para grifo central perforado. - Con rebosadero.
