# Lavabo sobre encimera, referencia 4168 A2 R1 de la serie Finion de Villeroy. 1000 x 470 mm. Mate

- Propiedad del archivo: CONSTRUNARIO
- Formato: FIEBDC-3/2012
- Programa: Construnario Versión 3.51
- Fecha de los precios: 02/11/2022
- Divisa: EUR

**4168A2RW** u Lavabo sobre encimera, referencia 4168 A2 R1 de la serie Finion de Villeroy. 1000 x 470 mm. Mate
Precio: 1359.00
Lavabos elegantes: el elemento de filigrana destacado de Villeroy & Boch Lavabos de pared: los clásicos de las encimeras cerámicas para el baño CeramicPlus para una limpieza rápida e higiénica Diseño mate muy de moda con elevada resistencia disponible en color Stone White ViFlow: el desagüe con rebosadero integrado TitanCeram proporciona formas únicas de filigrana en el diseño de los cuartos de baño
