# Lavabo sobre encimera redondo, referencia 4179 43 RW de la serie Artis de Villeroy. 430 mm, sin rebosadero, mate

- Propiedad del archivo: CONSTRUNARIO
- Formato: FIEBDC-3/2012
- Programa: Construnario Versión 3.51
- Fecha de los precios: 02/11/2022
- Divisa: EUR

**417943RW** u Lavabo sobre encimera redondo, referencia 4179 43 RW de la serie Artis de Villeroy. 430 mm, sin rebosadero, mate
Precio: 859.00
- Lavabo sobre encimera redondo. - Medidas: 430 mm. - Peso: 7,8 kg. - Sin rebosadero. - Para grifería mural o grifería con cuerpo más alto. - Sin bancada de grifería. - TitanCeram. - CeramicPlus. - Programa de muebles LEGATO.
